# Specification (GAEB 90, DA81)
Currency: EUR

## Bill of quantities
Date: 25.04.16

**1.0 Latch lock FS100--0**
Can be used with slide roller as counterpart to
electric strikes fitted offset
for all-purpose use DIN right / DIN left
with 2 fixing drill holes
Front metal surface: stainless steel

Order no.: 144640
Quantity: 0.000 Stk

**1.1 Strike plate SB-HZ U**
Flat strike plate, rectangular with bolt cut-out,
for all-purpose use DIN right / DIN left
with 4 fixing drill holes
Surface: stainless steel
Dimensions: 250 x 25 x 3 mm

Order no.: 144636
Quantity: 0.000 Stk

**1.2 Strike plate SB-KL 130**
Short flat strike plate, rectangular without bolt
cut-out,
for all-purpose use DIN right / DIN left
with 4 fixing drill holes
Surface: stainless steel
Dimensions: 130 x 25 x 3 mm (W x H x D)

Order no.: 145181
Quantity: 0.000 Stk

**1.3 Strike plate SB-HF U**
Flat strike plate, rectangular with bolt cut-out,
for electric strikes with latch guide,
for all-purpose use DIN right / DIN left
with 4 fixing drill holes
Surface: stainless steel
Dimensions: 250 x 34 x 3 mm

Order no.: 145181
Quantity: 0.000 Stk

**1.4 Strike plate SB-WI Lvz**
Angled strike plate, round with bolt cut-out,
can be used for DIN left,
with 4 fixing drill holes
Surface: galvanised steel
Dimensions: 250 x 25 x 2 mm

Order no.: 165771
Quantity: 0.000 Stk

**1.5 Strike plate SB-WI Rvz**
Angled strike plate, round with bolt cut-out,
can be used for DIN right,
with 4 fixing drill holes
Surface: galvanised steel
Dimensions: 250 x 25 x 2 mm

Order no.: 165772
Quantity: 0.000 Stk

**1.6 Strike plate SB-KF 01**
Short flat strike plate, rectangular without bolt
cut-out,
for vector electric strikes with I.S.T.Kingfix latch
guide,
for all-purpose use DIN right / DIN left
with 4 fixing drill holes
Surface: stainless steel
Dimensions: 150 x 34 x 3 mm

Order no.: 165757
Quantity: 0.000 Stk

**1.7 Strike plate SB-KF 02**
Flat strike plate, rectangular with bolt cut-out,
for vector electric strikes with I.S.T.Kingfix latch
guide,
for all-purpose use DIN right / DIN left
with 4 fixing drill holes
Surface: stainless steel
Dimensions: 250 x 23.7 x 3 mm

Order no.: 165758
Quantity: 0.000 Stk

**1.8 Strike plate SB-KF 03**
Flat strike plate, rectangular with bolt cut-out,
for vector electric strikes with I.S.T.Kingfix latch
guide,
for all-purpose use DIN right / DIN left
with 4 fixing drill holes
Surface: stainless steel
Dimensions: 250 x 44 x 3 mm

Order no.: 165760
Quantity: 0.000 Stk

**1.9 Strike plate SB-KF 04**
Flat strike plate, round with bolt cut-out,
for vector electric strikes with I.S.T.Kingfix latch
guide,
for all-purpose use DIN right / DIN left
with 4 fixing drill holes
Surface: stainless steel
Dimensions: 250 x 37.5 x 3 mm

Order no.: 165762
Quantity: 0.000 Stk

**2.0 Strike plate SB-KF 05**
Flat strike plate, rectangular with bolt cut-out,
for vector electric strikes with I.S.T.Kingfix latch
guide,
for all-purpose use DIN right / DIN left
with 4 fixing drill holes
Surface: stainless steel
Dimensions: 250 x 22 x 3 mm

Order no.: 165760
Quantity: 0.000 Stk

**2.1 Power supply NT12-500 230 V / 12 V**
500 mA direct voltage
Suitable for all standard distributor boxes

Order no.: 158263ï
Quantity: 0.000 Stk

**2.2 Power supply NT24-250 230 V / 24 V**
250 mA direct voltage
Suitable for all standard distributor boxes

Order no.: 159721ï
Quantity: 0.000 Stk

**2.3 Hand-held transmitter 4 channel**
with secure rolling code encryption for wireless drive
activation (range of approx. 30 m in the building),
radio key for 5 / 60 second unlocking
Permanent unlocking and relocking possible

Order no.:131211
Quantity: 0.000 Stk

**2.4 Hand-held transmitter 1 channel**
with secure rolling code encryption for wireless drive
activation (range of approx. 30 m in the building),
radio key for 5 second unlocking
Suitable for electric strikes for fire protection doors

Order no.:131209
Quantity: 0.000 Stk

VAT %: 19.00
